# Stadt Cottbus - Grundschule Dissenchen - Haus B
Angebotsaufforderung (GAEB 90, DA83)
Währung: EUR
Auftraggeber: Stadt Cottbus Karl-Marx-Straße 67 03046 Cottbus

## Aufzugsanlage

### 04 Aufzugsanlage

*Hinweis*
1. Angaben zur Baustelle

Die Stadt Cottbus beabsichtigt den Neubau eines
Erweiterungsbaubaus (Haus B), am Schulstandort der
Grundschule Dissenchen, Dissenchener Schulstraße 1 in
03052 Dissenchen / Cottbus. Das Gebäude besteht aus
zwei Ebenen, Erdgeschoss und einem Obergeschoss. Im
Ergeschoss ist der Speiseraum, die Ausgabeküche und die
Technikräume vorortet, im Obergeschoss 5 Klassenräume.
Das neue Treppenhaus, mit Aufzug, dient als Verbinder
zwischen Haus A und Haus B. Der Aufzug erhält zwei
Haltepunkte im Erdgeschoss, um den Barrierefreien
Zugang zwischen Haus A und B zu ermöglichen, und eine
Haltestelle im Obergeschoss.

1.1 Lage der Baustelle/Anschrift

Grundschule Dissenchen
Dissenchener Schulstraße 1
03052 Cottbus

Das Objekt liegt in einem Wohngebiet.

1.2 Baubeschreibung

Erweiterungsbau Haus B als Neubau. Verbindung zwischen
Haus A (Bestandsgebäude) und Haus B mittels neuen
Treppenhaus.

Folgende Ebenen sind vorhanden:
- Erdgeschoss,
- 1.Obergeschoss,

1.3 Baustellenzufahrt
Die Baustelle ist über die Dissenchener Schulstraße

1.4 Baustelleneinrichtung
Frei- und Arbeitsflächen wird es nur bedingt auf dem
Schulgelände geben.
Die Einteilung der Flächen für die Lagerung der
Materialien, der Materialcontainer und der
Baustellenfahrzeuge erfolgt durch die Bauleitung.
Weitere Stellflächen für Aufenthalts- und
Materialcontainer muss der AN eigenverantwortlich
klären.
Eine Bewachung der Baustelle erfolgt nicht. Der AN ist
selbständig für die sichere Aufbewahrung der
Materialien und Werkzeuge verantwortlich.
Innerhalb des Gebäudes dürfen keine Räume ohne
Zustimmung des AG belegt werden. Das Übernachten auf
der Baustelle ist nicht gestattet.
Die weitere vom AG benötigte Baustelleneinrichtung ist
in eigener Verantwortung bereitzustellen, zu
unterhalten, zu finanzieren und nach Beendigung der
Arbeiten mit erfolgter Abnahme rückzubauen.
Ein Kran wird bauseits nicht zur Verfügung gestellt.
Kosten für erforderliche Kräne und/oder Hebezeuge sind
in den Einheitspreisen zu berücksichtigen.

1.5 Anschlüsse für Wasser, Energie, Abwasser und
Toiletten

Der Baustromanschluss wird bauseits gestellt. Als
Anschlusstellen dienen Baustromverteilerkästen. Die
Unterverteiler sind durch den AN zu stellen. Die Kosten
für den Verbrauch trägt der AN. Die Abrechnung erfolgt
pauschal durch eine Umlage gemäß der "Zusätzlichen
besonderen Vertragsbedingungen" und wird von der
Schlussrechnung abgezogen..

Der Bauwasseranschluss wird bauseits gestellt
(Bauwasser: ½ Zoll). Die Zapfstelle für den
Wasseranschluss steht in einem Umkreis von ca. 50 m vom
Bauvorhaben zur Verfügung. Die notwendigen
Unterverteilungen sind durch den AN zu stellen. Die
Kosten für den Verbrauch trägt der AN. Die Abrechnung
erfolgt pauschal durch eine Umlage gemäß der
"Zusätzlichen besonderen Vertragsbedingungen" und wird
von der Schlussrechnung abgezogen.

Toiletten sind auf der Baustelle zur Nutzung für den AN
vorhanden.

1.6 Lagerflächen/Transport

Lagerflächen sind im Haus nur eingeschränkt vorhanden.
Es müssen die Flächen des  entsprechenden
Leistung-/Bauabschnittes genutzt werden. Transport- und
Lagerflächen sind so zu schützen, dass nach der
Durchführung der Arbeiten weder der Bestand noch andere
Einbauteile beschädigt werden. Transportwege für
sperrige Materialien sind vorher mit der Bauleitung
abzustimmen.

Alle Transportaufwendungen, die Bereitstellung von
Kränen, einschl. des Mehraufwandes an Personal sind in
den EP zu berücksichtigen.

1.7 Entsorgung

Die Abfall- und Schuttentsorgung ist unter Beachtung
des AbfG und der AbfRestÜberwV durchzuführen. Die
abgesammelten Materialien sind so zu befördern und zu
lagern, dass die Möglichkeit zur Abfallverwertung
genutzt werden kann. Der Auftragnehmer hat den Nachweis
der geordneten Entsorgung zu führen. Die Nachweise
müssen Informationen über Menge und Art der entsorgten
Materialien enthalten.

2. Angaben zur Ausführung

2.1 Allgemeines

Während aller Arbeiten des Auftragnehmers (AN) auf der
Baustelle muss mindestens ein deutsch sprechender
Vertreter des AN anwesend sein, der bevollmächtigt ist,
Anordnungen der Bauleitungen entgegen zu nehmen und
weisungsberechtigt die erforderlichen Maßnahmen
ergreifen kann. Er nimmt an den Baubesprechungen teil.
Weisungen der Bauleitung oder Behörden ist Folge zu
leisten. Der Bauleiter ist schriftlich zu benennen.
Alle Mitarbeiter, auch Nachauftragnehmer sind täglich
namentlich vor Beginn der Arbeiten im Bautagebuch pro
Schicht zu erfassen. Durch die beauftragten Firmen sind
zu Beginn der Arbeiten Mitarbeiterlisten bei der
Bauleitung einzureichen und entsprechend Notwendigkeit
zu aktualisieren.

Während der Arbeiten ist ein Bautagebuch zu führen und
wöchentlich als Original an die Bauleitung
auszuhändigen. Mindestangaben sind:

- eingesetztes Personal
- Maschinen
- Temperatur
- Niederschlagsmenge
- bearbeitete Teilgebiete
- besondere Vorkommnisse wie Leitungsbeschädigungen
- weitere notwendige Eintragungen siehe
Leistungspositionen

2.2 Ausführungsfristen

Die in den Vertragsbedingungen benannten
Ausführungstermine sind zwingend einzuhalten. Die
termingerechte Einhaltung der konkreten
Ausführungsfristen ist von größter Wichtigkeit, da der
Fertigstellungstermin nicht gefährdet werden darf.

Für die termingerechte Durchführung der Arbeiten ist
nach Notwendigkeit ein 2-schichtiger Betrieb
vorzusehen. Die Arbeiten innerhalb des Gebäudes finden
teilweise zeitversetzt statt, ein durchgängiges
Arbeiten auf der Baustelle kann nicht gewährleistet
werden. Der Aufwand für mehrmaliges An-und Abfahren zur
Durchführung der Arbeiten ist unabdingbar. Die
Mehraufwendungen sind mit dem Einheitspreis abgegolten.

2.3 Besondere Verkehrssicherung

Die vorhandenen baulichen Anlagen sind für den Zeitraum
der Bauarbeiten vor Beschädigungen und Verunreinigungen
zu schützen. Staubentwicklung und Verschmutzungen
außer- und innerhalb des Gebäudes müssen weitgehend
vermieden werden.

Gehwege und Straßen (insbesondere die
Baustellenein-/ausfahrt) außerhalb des
Bearbeitungsgebietes sind sauber zu halten und bei
Bedarf täglich zu reinigen. Die Mehraufwendungen sind
mit dem Einheitspreis abgegolten.

3. Sonstiges

3.1 Baustellenkenntnis

Dem Bieter wird empfohlen, sich vor Abgabe  des
Angebotes über die Lage, die Beschaffenheit der
Baustelle, der Zufahrten und Lagerplätze ausreichend zu
informieren bzw. in die Pläne Einsicht zu nehmen

3.2 Weitere Unternehmer auf der Baustelle

Bei der Ausführung der ausgeschriebenen Leistungen ist
mit gleichzeitigen Bauausführungen weiterer Gewerke zu
rechnen.

3.3 Rauchverbot

Im gesamten Gebäude herrscht striktes Rauchverbot.

3.4 Brandschutz/Unfallschutz

Auf der Baustelle sind alle einschlägigen Brandschutz-
und Unfallverhütungs-vorschriften zu beachten.
Vorbeugende Schutzmaßnahmen und Brandschutz-maßnahmen
gehören zu den Pflichten des Auftragnehmers. Schweißen,
Brennen, und andere thermische Verfahren sind verboten
und Trennarbeiten z.B. durch Sägen zu realisieren. Im
begründeten Ausnahmefall sind thermische Verfahren nur
nach Erteilung eines Schweißerlaubnisscheines durch die
Bauleitung zulässig. Die Baustelle wird von einem
Sigeko begleitet, dessen Weisungen zu beachten sind.

3.5 Beräumung Baustelle

Die Arbeitsplätze sind täglich nach Beendigung der
Arbeiten aufzuräumen und anfallende Stoffe
(Verpackungsmaterial, Schutt usw.) eigenverantwortlich
zu beseitigen. Arbeitsflächen sind täglich besenrein zu
verlassen und bei Gefahr abzusperren.

3.6 Gerüste/Hubsteiger

Gerüste und/oder Hubsteiger auch mit mehr als 2m
Arbeitsbühnenhöhe über Fußboden
oder Gelände sind vom Auftragnehmer zu stellen. Die
zugehörigen Kosten müssen
in der Kalkulationen berücksichtigt werden.

4. Leistungsumfang

Die Leistungen des Auftragnehmers umfassen sämtliche
Leistungen, die zur Erstellung der betriebsfähigen
Anlage nach EN 81-20/50 und zur Erfüllung der
behördlichen Auflagen erforderlich sind. Ausgenommen
davon sind die Bauseitigen Leistungen.
Die Aufzugsanlagen sind frei Baustelle einschließlich
Verpackung, allen Materialien entsprechend den
Bauzeichnungen und Beschreibungen, Montage und
Inbetriebsetzung durch Fachmonteure anzubieten. Kosten
für Unterkunft, Auslösung sowie Wege- und Fahrgelder
sind in die Angebotspreise einzurechnen.
Die Leistungen umfassen insbesondere:
Stellung und Lieferung der Prüfgewichte zur
innerbetrieblichen Abnahme sowie der eventuell
erforderlichen Hilfskräfte.
Abnahme der Anlage durch zugelassene Überwachungsstelle
Lieferung der Lasthaken, Ankerschienen, Rüsthülsen. Bei
Bedarf gehört die leihweise Gestellung der Rüstschuhe
ebenfalls zum Leistungsumfang.
Lieferung und Montage Grubenset und Grubenabstieg.
Lieferung sowie Ein- und Ausbau der Montagerüstungen im
Schacht
Lieferung und Montage der Schachtbeleuchtung gemäß EN
81-20 mit Wechselschaltung, schaltbar vom Steuerschrank
und Schachtgrube, inklusive Schuko-Steckdose.
Lieferung von Hinweis- und Belastungsschildern,
Beschreibung der Aufzugsanlage und der Steuerung,
allgemeine Wartungsanleitung und Anlagenzeichnungen,
einer Handlampe sowie zweier Notentriegelungsschlüssel.
Besenreine Endreinigung der Aufzugsanlage inklusive
Schachtraum sowie Entsorgung von
Verpackungsmaterialien, welche von Aufzugsteilen
stammen.
Sämtliche Stahlteile, mit Ausnahme aller
funktionsbedingt blanken Flächen, sind mit
Korrosionsschutz zu versehen. Beschädigungen sind
auszubessern. Alle drehenden Teile erhalten einen
Sicherheitsanstrich.
Sämtliche nicht gesondert beschriebenen Leistungen sind
entsprechend nachfolgender Beschreibung siehe LV
auszuführen.
Einweisung zweier Aufzugswärter.
Lieferung und Montage eines GSM basierten
Notrufsystems. Das Notrufsystem hat in einer ständig
besetzten Notrufzentrale aufgeschaltet zu sein. Die
Kosten für SIM-Karten und entsprechende Wählgeräte sind
einzukalkulieren
Kostenlose Personenbefreiung bei Abschluss eines
Servicevertrages. Dies umfasst die An- und Abfahrt des
Monteurs und den Zeitaufwand der Befreiung. Müssen im
Anschluss an die Personenbefreiung Reparaturen an der
Aufzugsanlage durchgeführt werden, erfolgt eine
Berechnung entsprechend der abgeschlossenen
Vertragsart.
Der Auftragnehmer erstellt die Ausführungspläne für den
Schacht innerhalb von 1 Woche nach Auftragserteilung
und Vorlage aktueller Baupläne. Der Kunde erhält die
komplette Anlagenplanung innerhalb von 2 Wochen nach
schriftlichem Erhalt des Auftrages sowie Vorlage aller
relevanten Beschreibungen und Zeichnungen.
Für die verbauten Komponenten muss eine
Ersatzteilbevorratung von
 10 Jahren garantiert sein.

Für die Errichtung der Aufzugsanlagen sind folgende
Vorschriften in ihrer jeweils gültigen Fassung zu
beachten:
Betriebssicherheitsverordnung (BetrSichV);
EN 81-20 "Personen- und Lastenaufzüge";
EN 81-50 "Konstruktionsregeln, Berechnungen und
Prüfungen von Aufzugskomponenten";
EN 81-70 "Zugänglichkeit von Aufzügen für Personen
einschließlich Personen mit Behinderungen";
EN 81-73 "Verhalten von Aufzügen im Brandfall"
Landesbauordnung des Bundeslandes Brandenburg;
Energiesparverordnung (EnEV) in ihrer aktuell gültigen
Fassung;
Maschinenrichtlinie (RL 2006/42/EG);
VDE- sowie DIN-Bestimmungen für Materialien,
Konstruktion und Geräte;
die Ausführung der elektrischen Ausrüstung muss in
allen Teilen den Forderungen der EN 12015/12016
Schallschutz im Hochbau, VDI 2566 und DIN 4109;
Unfallverhütungsvorschriften (UVV);
Berufsgenossenschaftliche Regeln (BGR);
Technische Regeln der Betriebssicherheit (TRBS);
Entwurf, Herstellung, Montage und Endabnahme der
Aufzugsanlagen sind entsprechend Aufzugsrichtlinie
(Richtlinie 95/16/EG, Anhang XIII) auszuführen.

4.1 bauseitige Leistungen

Lieferung verbindlicher Baupläne für die
Auftragsbearbeitung (Grundrisse für Normalraumgeschosse
und Gebäudeschnitt im Aufzugsbereich).
Termingerechte Bereitstellung des trockenen und
entlüfteten Aufzugsschachtes, gemäß LBO in den
vorgeschriebenen Toleranzen. Dazu gehören alle
erforderlichen Aussparungen, Decken- und
Wanddurchbrüche sowie Nischen. Installation und
Reinigung der Einbauteile nach den
Ausführungszeichnungen des Auftragnehmers. Zur
Erstabnahme-Prüfung ist der Gebrauchsabnahmeschein für
den Aufzugsschacht beizustellen.
Schachtabsperrungen nach DIN 4420 und UVV.
Bereitstellung eines unfallsicheren Zuganges zum
Steuerungskasten und den Schachtzugängen. Die
Standfläche vor dem Steuerschrank muss mit mind. 200 lx
am Boden dauerhaft beleuchtet sein. Diese Beleuchtung
muss von der Stromversorgung des Triebwerks unabhängig
sein.
Einsetzen der Ankerschienen, Ankerplatten und
Rüsthülsen entsprechend Anlagenplanung des Aufzuges.
Reinigung der Ankerschienen vor Montagebeginn.
Lieferung und Montage von Lasthaken und Ankerschienen
im Schachtkopf für Lastentransporte mit mindestens
3.000 kg Tragfähigkeit.
Ausmessen und Anbringung verbindlicher Meterrisse in
allen Geschossen, unmittelbar neben den Schachttüren ab
OkfF.
Während der gesamten Bauzeit hat der Auftraggeber die
Schachtgrube trocken zu halten. Bei Wassereinbruch ist
die Schachtgrube durch den Auftraggeber auszupumpen und
trockenzulegen.
Lieferung und Verlegung von elektrischen
Verbindungsleitungen außerhalb des Schachtes sowie der
Kraftstrom-Zuleitung (mit Funktionserhalt) zum
Steuerschrank bzw. Antrieb (Drehstrom 400/230 V, +/- 10
%, 50 Hz, Schutzmaßnahme VDE 0100) einschließlich
Auflegen der Leitungen auf den Hauptschalter des
Auftragnehmers. Lichtstromzuleitung sowie
Bereitstellung des Baustromes während der Montagephase.
Durchführung sämtlicher Erdungsarbeiten (Blitzschutz).
Schnittstelle ist die bauseits gestellte
Erdungsfestpunkt in der Schachtgrube
Vom Auftraggeber zu erbringen sind alle erforderlichen
Maurer-, Maler-, Tischler-, Beton- und Putzarbeiten
einschließlich schließen der Luftspalte zwischen
Schachtöffnung und Türrahmen sowie sämtliche Schaffung
und Bereitstellung notwendiger Zuwege, Leitern,
Treppen, Schachtgrubentüren, Luken, Revisionsklappen,
Schutzgeländer etc...
Stellung eines Aufzugswärters.
Gewährleistung
Der Auftragnehmer übernimmt für die Dauer von 48
Monaten ab Meldung der Abnahmebereitschaft die
Gewährleistung der Ausführung. Er repariert oder
ersetzt bei Erfordernis alle Teile binnen angemessener
Frist, die durch Konstruktionsmängel oder unnatürlichem
Verschleiß in diesem Zeitraum unbrauchbar werden.
Weitergehende Ansprüche jeglicher Art sind bei
erfolgreicher Nachbesserung oder Ersatzteillieferung
ausgeschlossen. Reparaturen und Ersatzteillieferungen
sind nicht durch den Auftragnehmer zu vertreten, wenn
sie auf Missbrauch oder anderen Gründen außerhalb
seines Einflussbereiches zurückzuführen sind.
Gewährleistung setzt eine fachgerechte Wartung voraus.
Alle Unterhaltsarbeiten werden während der normalen
täglichen Arbeitszeit durchgeführt und sind den
Aufzugswärtern vorher anzuzeigen.

Qualitätssicherung
Ein Qualitätssicherungssystem nach DIN ISO 9001 ist
erforderlich.
Ein entsprechendes Zertifikat ist dem Angebot
beizulegen.
Der Geltungsbereich des Zertifikates muss aus den
eingereichten Unterlagen hervorgehen.

#### 04.01 Aufzugsanlage

**04.01.0001 Aufzug 630kg 8 Personen**
Lieferung und Montage eines maschinenraumlosen
Personenaufzuges nach DIN EN 81-20/50 sowie
barrierefrei nach DIN 81-70 Typ 2 mit getriebelosem
Antrieb im Schachtkopf, schwingungsisoliert auf den
Führungsschienen montiert.

Grundlage der Ausführungen sind die
Ausführungszeichnungen des Auftraggebers. Maße und
Ausstattungsangaben sind genau einzuhalten.

Die nachfolgend beschrieben Ausstattungsdetails sind
bei Bedarf zur Bemusterung vorzulegen.

Tragfähigkeit (Personen):630 kg / 8 Personen
Geschwindigkeit: 1,0 m/s
Fahrtenzahl: 120 Fahrten pro Stunde
Förderhöhe: 4260 mm
Türen: zweiseitig, seitlich öffnend

Anzahl Halt: 3 à einseitiger Zugang
Halt 1:EG, Türöffnung Richtung Neubau
Halt 2:EG, Türöffnung Richtung Altbau
Halt 3:1OG, Türöffnung Richtung Neubau

Kabine:
Breite: ca. 1.200 mm
Tiefe: ca. 1.480 mm
Höhe: ca. 2.100 mm

Türen:
Breite:  900 mm
Höhe: 2.000 mm

Schachtmaße:
Breite: 1.650 mm
Tiefe: 1.950 mm

Schachtkopf HSK:3.000 mm
Schachtgrube HSG:1.000 mm

Schachtausführung: Betonschacht,
Wandstärke mind. 240mm

Schachtentrauchung: Entrauchung in den Treppenraum
über Bauseits ausgeführte
Öffnung im Schachtkopf

Antrieb

-Frequenzgesteuerter, geräuscharmer IPM-Synchronmotor
(IPM: Interior Permanent Magnet) mit hoher
Regeldynamik.
-Elektronisch geregeltes Beschleunigen bis
Nenngeschwindigkeit und Bremsen bis zum Stillstand.
-Die Nenngeschwindigkeit ist bei allen Lastzuständen
konstant.
-Haltegenauigkeit ±5 mm durch Direkteinfahrt.
-Rückspeisender Frequenzumrichter mit Steuer- und
Leistungsteil.
-Alle Lager mit selbsttätiger Dauerschmierung.
-Elektromechanische Zweikreis-Doppelbackenbremse als
Haltebremse.
-Motor mit eingebautem Ventilator.
-Die Antriebsmaschine steht auf einer
schwingungsisolierten Stahlträger-Konsole
-Bezogen auf die ausgeschriebene Tragfähigkeit von
630kg, beträgt die Nennantriebsleistung der Maschine
maximal 4,6 kW.

Steuerung
Die zu liefernde und zu montierende Steuerung weist
folgende Merkmale auf:

  Es ist eine Steuerung aus dem freien
  Komponentenhandel einzusetzen, deren
  Parametrierung  und  Programmierung  keiner
  Hilfsmittel bedürfen, die unter Herstellerurheberschutz gestellt sind.

-Elektronische Mikroprozessor-Steuerung  Steuerung
abwärts sammelnd.
-Etagen- und Kabinenrufe werden jederzeit angenommen,
durch Aufleuchten der Druckknopfquittierung wird der
abzuarbeitende Ruf angezeigt.
-Verwendung modernster elektronischer Bauelemente auf
gedruckten Platinen in IC-Technik. Die Steuerung soll
aus einzelnen Modulen aufgebaut und vorgetestet sein,
um Frühausfälle zu vermeiden.
-Es muss die Möglichkeit zur Fernüberwachung mittels
Telemonitoring bestehen.
-Sämtliche Anschlüsse sind steckbar bzw. geklemmt auf
Klemmenleisten auszuführen.
-Hauptschalter und Motorschutzschalter sind mit
thermischer und magnetischer Auslösung ausgestattet.
-Eine Hilfsstromquelle (Batteriepuffer) sorgt im
Bedarfsfall für die Kabinennotbeleuchtung sowie für das
Alarmsignal. Die Hilfsstromquelle ist in der
Steuereinheit in der obersten Haltestelle
unterzubringen.
-Steuerschrank mit Brandschutzklasse E120 nach EN 81-58
und umlaufender Dichtung gegen Rauchaustritt bei Brand
im Steuerschrank integriert in die Türzarge der
obersten Etage.
-Eine zu liefernde und zu montierende
Überlasteinrichtung verhindert das Überladen der
Kabine.
-Nach einer vordefinierten Zeit wird bei nicht
benutzter Kabine das Kabinenlicht reduziert. Bei
Annahme eines Rufsignals wird das Kabinenlicht wieder
eingeschaltet.

Folgende Steuerungsoptionen gehören zusätzlich zum
Lieferumfang:

Prorammwahlschalter als Schlüsselschalter:

Der Aufzug soll in zwei Szenarien betrieben werden.
Hierzu ist im EG ein Programmwahlschalter als
Schlüsselschalter für den bauseitigen Einbau eines
Profilhalbzylinders vorzusehen.

Veranstaltung: Bei Veranstaltungen (Elternabende etc.)
soll der Aufzug durch alle Gäste ohne Schlüssel über
die normalen Etagenruftaster benutzt werden können.

Schule: Im Schulbetrieb soll der Aufzug nur durch
berechtigte Rollstuhlfahrer benutzt werden. Hierzu sind
in jeder Etage zusätzlich zu den normalen
Etagenruftastern Schlüsselschalter für bauseitig
einzubauen PZ Halbzylinder in jeder Etage vorzusehen.
Im Schulbetrieb ist der Auzug ausschließlich über die
Schlüsselschalter bedienbar. Die normalen
Etagenruftaster sind außer Funktion.

Dynamische - Brandfall-Steuerung nach EN 81-73:

Zur Brandfallsteuerung ist ein potentialfreier Kontakt
zum Anschluss einer bauseitgen BMA vorzusehen. Bei
Auslösung eines Brandalarmes fährt der Aufzug in die
Rückrufhaltestelle  und bleibt dort mit offenen Türen
und mit eingeschaltetem Kabinenlicht stehen. Die
Auslösung der Brandfallsteuerung ist in jeder Etage im
Etagentableau durch ein hinterleuchtetes Piktogramm
anzuzeigen. Nach Wegfall der Brandmeldung kehrt der
Aufzug selbstständig in den normalen Betriebsmodus
zurück.

zusätzlich zur Brandfallsteuerung durch die BMA wird
die Kabine über einen Rücksendetaster (gelber
Druckknopf mit Hinweis "Brandfallsteuerung" in die
Rückrufhaltestelle (EG) gefahren und bleibt dann dort
mit offenen Türen und mit eingeschaltetem Kabinenlicht
stehen.

Schachtentlüftung erfolgt über bauseit hergestellte
Öffnungen im Aufzugsschachte in den anschließenden
Treppenraum.

Automatische Notevakuierung:

Im Falle eines Stromausfalls macht der Aufzug, mittels
eines Akkupuffers, lastabhängig eine letzte Fahrt in
den nächstgelegenen Halt und bleibt dort mit offenen
Türen stehen. Wenn der Strom zurückkommt, macht der
Aufzug selbstständig eine Lernfahrt und ist dann wieder
einsatzbereit.

Ankunftsgong auf dem Stockwerk

Sprachansage in der Kabine

Kommunikation

Fest integriertes Notrufsystem über Mobilfunk
Vorbereitung für Anbindung an Ferndiganosesystem
Telealarmmodul für direkte Sprechverbindung zwischen
Aufzugskabine und Notrufzentrale

Bedienungs- und Anzeigenelemente

Lieferung und Montage der Bedienungs- und
Anzeigeelemente entsprechend nachfolgender
Beschreibung:

Kabinentableau:
- Paneel aus gebürstetem Edelstahl nach EN 81-70
- Kurzhubtaster nach EN 81-70 als Rufelement mit
  Brailleschrift und optischer Kommandoquittierung,
Edelstahl
  (Ledernarbe),
- Alarmtaster für Hupe und Fernnotruf zur besetzten
Stelle,
  Rufannahme wird visuell und akustisch quittiert
- Tür-Auf-Taster
- Digitale Standortanzeige über der Schachttür, innen
und
  außen
- Fahrtrichtungspfeile
- Notlicht entspr. EN 81 / 2
- Überlastungsanzeige
- Sprecheinrichtung mit Lochfeld.
- Im Fahrkorb ist ein Schlüsselschalter vorzusehen, der
  zur Umschaltung auf den Vorzugsfahrt-Modus dient.
- Visuelle Anzeiger der Etagen über LED-Punktmatrix.
- Schlüsselschalter für Kabinenreservation

Lieferung und Montage der nachfolgend beschriebenen
Etagentableaus und Anzeigeelemente:

Etagentabelau:

- Je Schachttür je 1 Etagentableau mit mechanischen
Tasten (Edelstahl) als Befehlsgeber und je 1
Schlüsselschalter als Befehlsgeber zum Einbau bündig im
Türrahmen
-Im Erdgeschoss zusätzlich 1 Schlüsselschalter zur
Umschaltung zwischen Veranstaltungs- und Schulbetrieb

Schachtausrüstung
Folgende Liefer- und Montageleistungen gehören zur
Schachtausrüstung

-Installation einer LED Schachtbeleuchtung, schaltbar
in der Steuerung und in der Schachtgrube, sowie einer
Schutzkontaktsteckdose in der Schachtgrube.
-Führungsschienen für die Kabine und für das
Gegengewicht mit Nut, Feder und Stoßlaschen.
-Die Schienenbefestigungen sind so auszubilden, dass
Knickspannungen durch Gebäudesetzungen ausgeglichen
werden.
-Schachtgrubenset zur Aufnahme der Führungsschienen und
Aufsetzpuffer.
-Verkleidung der Gegengewichtsfahrbahn gemäß
Vorschrift.
-Optische Schachtinformationsgeber zur berührungslosen
Erfassung des Kabinenstandortes.
-Überfahrendschalter im Schachtkopf sowie in der
Schachtgrube. NOT-AUS-Schalter in der Schachtgrube und
auf dem Kabinendach.
-Geschwindigkeitsbegrenzer zum Auslösen der
Fangvorrichtung bei Überschreitung der
Nenngeschwindigkeit mit Sicherheitskontakten und allen
Befestigungsteilen.
-Elektrische Aufzugsinstallation mit allen
erforderlichen Leitungen, Schaltern, Klemmen,
Verteilern, Hängekabel.
-Die Verlegung der elektrischen Aufzugsinstallation im
Schacht findet direkt an den Aufzugskomponeten statt.

Schachttüren
Lieferung und Montage der nachfolgend beschriebenen
Schachttüren:

Halt 1: zweiteilige rechtsöffnende
Teleskop-Schiebetüren,
automatisch betätigt.
Halt 2: zweiteilige linksöffnende
Teleskop-Schiebetüren,
automatisch betätigt.
Halt 3: zweiteilige rechtsöffnende
Teleskop-Schiebetüren,
automatisch betätigt.

-Die Türen besitzen die Brandschutzklassifizierung E120
entsprechend EN 81-58.
-Umlaufender Türrahmen und Türflügel in Edelstahl
(Leinen)
-Die Türschwellen bestehen aus Aluminium und sind
leicht zu reinigen.
-Die Sicherung des Türbereiches erfolgt mittels
Lichtvorhang.
-Folgende Optionen gehören zusätzlich zum Lieferumfang:
-Anschlussprofile zur Schließung des Spaltes zwischen
Tür --und Schacht.
-Türhöhenadapter für die untere Türbefestigung ohne
Schwellenaufkantung im Fußbodenaufbau

Zargenverkleidung

Mauerumfassungszargen in Edelstahl,

Die Türzargen dienen zur Anpassung von Toleranzen
zwischen Schacht und Aufzugsportalen. Es ist mit einer
umlaufenden Verkleidung der Zargen zu kalkulieren.

In diese Zargen sind LED-Leuchten zu integrieren
(vandalismusstabil), die auf jeder Etage im
Eingangsbereich mind. 50 lx am Boden erzielen. Es ist
am Boden mit einem Reflexionsgrad von 5 % zu rechnen.
Der Wartungsfaktor beträgt 67 %. Die Ausführung der
Beleuchtung ist zu bemustern. Die Leuchten sind
unabhängig vom Stromkreis der Kabinenbeleuchtung
einzuspeisen. Die Ansteuerung erfolgt analog zur
Kabinenbeleuchtung nur bei Nutzung des Aufzuges (Nach
Ruf des Aufzuges, bei Nutzung (Verfahrung) des Aufzuges
und bis ca. 2 Minuten nach dem Verlassen des Aufzuges).

Kabine
Lieferung und Montage der nachfolgend beschriebenen
Kabine:

-Tragrahmen als Stahlprofilkonstruktion mit
Gleitführungen und automatischen
Führungsschienenölern sowie
Schwingmetallisolation gegenüber der
Einsatzkabine.
- Kabinenwände in Edelstahl Leinen
-Kabinendecke in Edelstahl matt
- Kabinenecken in Aluminum poliert
- Kanbienenboden in Gummi, Anthrazit gesprenkelt
-Zugang Kabinentür in Edelstahl Leinen als
automatisch betätigte 2-teilige Schiebetür
(analog Schachttürausführung)
mit Sicherheitskontakt
und Dämpfungselementen.
-Kabinenbeleuchtung  LED Kaltlicht (bündig in der
Kabinendecke) als Linie mit automatischer
Kabinenlichtabschaltung. Beleuchtungssteuerung:
Automatisch Ein / Aus mindestens 2 parallel geschaltete
Leuchten, Lichtstärke mindestens noch 100 lx
1 m über Kabinenboden
- Rammschutzleisten
- Handlauf einseitig gerade an der Seitenwand aus
rundem Edelstahl mit ca. 40 mm Durchmesser mit
gebogenen Enden.

Geräuschentwicklung

Folgende Geräuschwerte sind zwingend einzuhalten:

-Der maximale Luftschall in der Kabine bei
Nenngeschwindigkeit beträgt maximal 57 dBA.
-Der maximale Luftschall auf den Stockwerken
(Türbetrieb) beträgt maximal 60 dBA.
-Der maximale Luftschall vor geschlossener Schachttür
beträgt bei vorbeifahrender Kabine nicht mehr als 53
dBA.
-Der maximale Luftschall in an den Schacht angrenzenden
Räumen beträgt nicht mehr als 30 dBA bei Ausführung der
Schachtwände nach DIN 8989.

Bieterangaben

vom Bieter anzugeben:

Antriebsleistung in kW:

'....................................... '
(Bietereintragung)

Luftschall max. in der Kabine in dB(A)
bei Nenngeschwindigkeit:

'....................................... '
(Bietereintragung)

 Luftschall max. auf den Stockwerken
(Türgeräusche) in dB(A):

'....................................... '
(Bietereintragung)

 Luftschall max. bei vorbeifahrender Kabine
(Schachttüren geschlossen) in dB(A):

'....................................... '
(Bietereintragung)

 Fahrkorbmaße (b x h x t):

'....................................... '
(Bietereintragung)
Menge: 1,000 St

**04.01.0003 Rammschutzleisten Edeslstahl**
Aufpreis für Rammschutzleisten 3-reihig 120x15mm aus
Edelstahl gebürstet in Kabine
Menge: 1,000 St

**04.01.0004 Erstellung Notfallplan**
In dieser Position sind alle Aufwendungen und
Abstimmungen für die Erstellung eines Notfallplanes zu
kalkulieren.

Vor der Inbetriebnahme der Aufzugsanlage ist für jede
Aufzugsanlage ein Notfallplan anzufertigen und dem
Notdienst vor der Inbetriebnahme zur Verfügung zu
stellen, damit dieser auf Notrufe, mit Hilfe des
installierten Zweiwege-Kommunikationssystem,
unverzüglich angemessen reagieren und umgehend
sachgerechte Hilfemaßnahmen einleiten kann.

Die zur Befreiung Eingeschlossener erforderlichen
Einrichtungen sind vor der Inbetriebnahme in
unmittelbarer Nähe der Anlage bereitzustellen.

Der Notfallplan muss mindestens enthalten:
a) Standort der Aufzugsanlage,
b) verantwortlicher Arbeitgeber,
c) Personen, die Zugang zu allen Einrichtungen der
Anlage haben,
d) Personen, die eine Befreiung Eingeschlossener
vornehmen können,
e) Kontaktdaten der Personen, die Erste Hilfe leisten
können (zum Beispiel Notarzt oder Feuerwehr),
f) Angaben zum voraussichtlichen Beginn einer Befreiung
und
g) die Notbefreiungsanleitung für die Aufzugsanlage. (6
Abs. 1 mit Anhang 1 Nummer 4.1 BetrSichV)
Menge: 1,000 psch

**04.01.0005 Eigene Aufwendungen für Prüfung vor Inbetriebnahme**
Eigene Aufwendungen für die Durchführung der Prüfung
vor Inbetriebnahme. (incl. Prüfgewichte)
Abnahmen mit dem abnehmenden Sachverständigen von
Leistungen / Teilleistungen. In diese Position sind
sämtliche Kosten für betriebseigenes Personal, für die
Beistellung der Prüfgewichte sowie alle Gebühren etc.
zur Erlangung eines  mangelfreien Abnahmebefundes
einzukalkulieren.
Sollten durch Verschulden des AN mehrere Abnahmen
notwendig werden, gehen diese Mehrkosten zu seinen
Lasten.
(Ohne Kosten für den Sachverständigen)
Menge: 1,000 St

**04.01.0006 Revisions-/Übergabedokumentation**
Nach Abschluss der Arbeiten, jedoch spätestens zum
Zeitpunkt der Abnahme, sind die Revisionsunterlagen
prüffähig zu liefern.
Hierzu gehören u.a.:
- Inhaltsverzeichnis zur Gesamtdokumentation
- Zeichnungs-/Planverzeichnis,
- Erklärung des Auftragnehmers über die sach- und
  fachgerechte Errichtung der Anlagen
(Errichtererklärung)
- Anlagenbeschreibungen
- revidierte und als Revision gekennzeichnete
  Ausführungspläne mit Stempel und Unterschrift des AN
 * Übersichtsschaltpläne
 * Installationspläne
 * Stromlaufpläne
 * Klemmpläne
 * Blockschaltbilder
 * Aufbau- und Montagepläne
- Betriebsmittel-Stücklisten,
- Bedienungsanleitungen
- Wartungsunterlagen
- Meß- und Prüfprotokolle (Aufzugs- und RWA-Anlage)
 Die Protokolle sind mit Datum und Unterschrift des
 Prüfers, sowie Angaben über das verwendete
 Meßgerät zu versehen.
- behördliche Genehmigungen, Zustimmungen und
  Abnahmedokumente
- Hersteller-Zertifikate, die die geforderten
Eigenschaften
  der eingesetzten Materialien belegen,
- Übereinstimmungserklärungen zu den Zertifikaten,

Die Dokumentation ist zu liefern :
- 3fach in Papierform, in A4-Ordner
- 1fach auf Datenträger (CD-ROM) mit detaillierter
  Übersichtsliste,
  Pläne im dwg-, dxf- und pdf-Format
  Listen im Excel- und pdf-Format
  Texte im Word- und pdf-Format

Die Dokumentation ist mind. 14 Tage vor Abnahme dem AG
bzw. dessen Vertreter zu Prüfung vorzulegen und mit den
abgetsimmten Änderungen und Ergänzungen zur Abnahme
vollständig zu übergeben.
Menge: 1,000 St

#### 04.02 Wartung

*Hinweis*
Leistungsbeschreibung zum Wartungsvertrag für die
Aufzugsanlage

Basiswartung
Die vom Gesetzgeber vorgeschriebene fachgerechte
Wartung gemäß BetrSichV § 12 Abs.3, soll in
regelmäßigen Zeitabständen unter Beachtung der DIN EN
13015 mit jeweils 4 Wartungszyklen je Kalenderjahr
erfolgen.
Neben günstigen Auswirkungen auf die Lebensdauer der
Anlage ist eine maximale Betriebsbereitschaft und
-sicherheit sowie eine Optimierung der Betriebskosten
zu erzielen bzw. zu erhalten.
lm Verbund zu diesem Teilunterhaltungsvertrag befinden
sich weitere Leistungsmodule:
- Notrufsystem gemäß BetrSichV §12 Abs.4
- Wiederkehrende SV-Prüfung und die Zwischenprüfung
sowie ein LV ausgewählter lnstandsetzungsarbeiten

Die Laufzeit des zu schließenden Vertrages soll 5 Jahre
betragen.
Jeder Bieter hat mit seiner Bewerbung auch das LV
Instandsetzung anzubieten.
Mit dem Einreichen der Angebote ist die qualitative und
quantitative Eignung des Bieters sowie das Vorliegen
einer Haftpflichtversicherung mit ausreichender Deckung
nachzuweisen.
lm Einzelnen sind folgende Arbeiten Gegenstand der
durchzuführenden Leistungen:

Wartung:
1. Überprüfung des Allgemeinzustandes der Anlage sowie
deren wirtschaftliche Betriebsweise
2. Alle elektrischen und mechanischen
Sicherheitseinrichtungen sind zu prüfen
3. Elektrische Schaltgeräte und elektronische
Steuerungs- bzw. Regelungseinrichtungen werden geprüft
sowie gereinigt bzw. nachgestellt, falls erforderlich
4. Alle Anzeige- und Beleuchtungseinrichtungen werden
überprüft, Leuchtmittel aller Anzeigeeinrichtungen
werden bei Bedarf kostenlos ersetzt
5. Seile, Antrieb und Hängekabel werden regelmäßig
geprüft
6. Reinigungs-, Schmier- und Einstellungsarbeiten sind
entsprechend der Beanspruchung der Anlage in
angemessenen Zeitabständen durchzuführen, Kosten für
Schmier- und Reinigungsmittel gehen zu Lasten des AN
7. Behebung von Betriebsstörungen innerhalb der
werktäglichen Arbeitszeit, soweit diese mit der
üblichen Werkzeugausrüstung eines Monteurs behoben
werden können und es sich dabei nicht um erforderliche
lnstandsetzungsarbeiten handeln

Notrufsystem:
1. Einrichtung und Unterhaltung einer 24h
Notrufsprechverbindung mit ständiger Erreichbarkeit
unter Nutzung des GSM Mobilfunknetzes (GSM Modul)
2. Notrufannahme und Bestätigung über die Einleitung
von Maßnahmen zur Befreiung an den Absender sowie die
sofortige Weiterleitung an den jeweils zuständigen
Service-Monteur
3. kostenlose Personenbefreiung im Bedarfsfall rund um
die Uhr, auch an Sonn- und Feiertagen innerhalb eines
angemessenen Zeitraumes

Wiederkehrende SV-Prüfung / Zwischenprüfung
1. Koordination und Beauftragung einer zugelassenen
Überwachungsstelle gemäß BetrSichV §15 Abs.13 mit
Übernahme der Kosten
2. Personelle und/oder technische Unterstützung des
Sachverständigen je nach Erfordernis
3. Information und ggf. Beratung des AG bei der
Organisation und Durchführung von Maßnahmen zur
Beseitigung e_vl. Mängel aus der Prüfung
4. Überwachung der Mängelbeseitigung mit
Rückinformation an den Sachverständigen, wenn
erforderlich

Im Wartungsvertrag sind alle nach EN 81 notwendigen
Leistungen anzubieten, um einen sicheren Betrieb der
Aufzugsanlage zu gewährleisten.

Weiterhin sind alle Leistungen entsprechend
vorgenannter  Leistungsbeschreibung in den
Wartungsvertrag einzukalkulieren.

In die Wartung mit einzubeziehen ist die
Schatentrauchung.
Diese beinhaltet auch die Wartung der Branddetektion
durch das Rauchansaugsystem.

Der Gesamtpreis der Position Wartung geht in die
Angebotsbewertung ein und wird somit bei der Ermittlung
des wirtschaftlichsten Angebotes berücksichtigt.

Der AG behält sich vor, den Wartungsvertrag im Rahmen
eines separaten Auftrages abzuschließen. Ein
Rechtsanspruch des Auftragnehmers auf Abschluss eines
Wartungsvertrags besteht jedoch nicht.

Bei Nichtübertragung der Wartung erfolgt keine
Ersatzleistung.

**04.02.0001 Basis Wartung**
Basis Wartung 4 x jährlich
Es ist ein Wartungsvertrag für vorgenannte Anlage
anzubieten.
Wartungszeitraum 1 Jahr
Im Preis enthalten sind Prüfung und Wartung
der vorbeschriebenen Aufzugsanlage 4 x jährlich
EN 13015, incl. Aller Lohn-, Nebenkosten und Wegegelder
Für jede Wartung ist ein Nachweis zu führen.
Menge: 5,000 Jahr

**04.02.0002 Notrufbereitschaft EN 13015**
24 Stunden am Tag - 7 Tage die Woche. Über das
angebotene GSM Notrufsystem
Menge: 5,000 Jahr

**04.02.0003 TüV Prüfung**
Organisation von Zwischen- und Hauptprüfung,
sowie Bereitstellung eines Technikers bei der
Hauptprüfung.
Menge: 5,000 Jahr

**04.02.0004 Wartung Schachtentrauchung**
Wartungszeitraum 1 Jahr
Im Preis enthalten sind Prüfung und Wartung
der vorbeschriebenen Schachtentrauchung 1 x jährlich
Incl. Aller Lohn-, Nebenkosten und Wegegelder
Für jede Wartung ist ein Nachweis zu führen.
Menge: 5,000 Jahr

USt %: 19,00
